# Anbau mit Besucherzentrum
Angebotsaufforderung (GAEB DA XML 3.3, DA83)
Projekt: 05243
Währung: EUR
Bieterkommentare zugelassen: ja
Vergabeart: Offenes Verfahren
Auftraggeber: BBR Dienstsitz Berlin, Bundesamt für Bauwesen und Raumordnung, Straße des 17. Juni 112, 10623 Berlin, D, Telefon 030-18 401 0; Vergabenummer: 1870-26
Erstellt mit: GXML Toolbox V3.3 R20230829, iTWO_64 V25.0.772, 18.08.2026

## 1870-26 VE 3.3- 11.1 Metallbauarbeiten DIN 18360
Datum: 18.08.2026

*Hinweis: AllgemeineVorbemerkungen*
0 ALLGEMEINE VORBEMERKUNGEN

0.1 Abkürzungsverzeichnis

AG: Auftraggeber
AGH: Abgeordnetenhaus
AKS: Anlagenkennzeichnungssystem
AN: Auftragnehmer
AT: Arbeitstage
BBR: Bundesamt für Bauwesen und Raumordnung
BE: Baustelleneinrichtung
BMUV: Bundesministerium für Umwelt, Naturschutz, nukleare Sicherheit und Verbraucherschutz
BlmA: Bundesanstalt für Immobilienaufgaben
BNB: Bewertungssystem Nachhaltiges Bauen
BR: Bundesrat
BRA: Bundesrat, Anbau mit Besucherzentrum
COC: Chain of Custody (COC: Produkt-, Überwachungs- oder Handelskette)
FSC: Forest Stewardship Council (FSC: System zur Zertifizierung nachhaltiger Forstwirtschaft)
GefStoffV: Gefahrstoffverordnung
i. d. R.: in der Regel
LDL: Logistikdienstleister
LV: Leistungsverzeichnis
LVS: Lieferverkehrssteuerung/Logistik
NHN: Normalhöhennull
NU: Nachunternehmer
OÜ: Objektüberwachung
ÖPNV: Öffentlicher Personennahverkehr
PEFC: Program for the Endorsement of Forest Certification Schemes (PEFC:Zertifizierungssystem für nachhaltige Waldbewirtschaftung)
PHH: ehemaliges Preußisches Herrenhaus (Bundesrat, Bestandsgebäude)
PKMS: Projekt-Kommunikations-Management-System
SDL: Sicherheitsdienstleister
SiGeKo: Sicherheits- und Gesundheitsschutzkoordinator
VOB: Vergabe- und Vertragsordnung für Bauleistungen
WBVB: Weitere Besondere Vertragsbedingungen
WMP: Werk- und Montageplanung
ZUKO: Zugangskontrolle

Mögliche kombinierte Abrechnungseinheiten:

ma: Meter x Jahre
md: Meter x Tage
mh: Meter x Stunde
mMt: Meter x Monate
mWo: Meter x Wochen
m²d: Quadratmeter x Tage
m²Mt: Quadratmeter x Monate
m²Wo: Quadratmeter x Wochen
m³Mt: Kubikmeter x Monate
m³Wo: Kubikmeter x Wochen
Std: Stück x Tage
Sth: Stück x Stunden
StMt: Stück x Monate
StWo: Stück x Wochen
td: Tonne x Tage
tMt: Tonne x Monate

0.2 Projektbeschreibung

0.2.1 Projektbeschreibung

Bundesrat (ehemaliges Preußisches Herrenhaus/ "PHH")
Anschrift: Leipziger Straße 3-4, 10117 Berlin
Gemarkung: Berlin-Mitte
Bruttogeschossfläche (BGF) je Geschosse: ca. 6.300 m2

Nutzer des Gebäudes ist der Bundesrat.

Auf dem Nachbargrundstück Leipziger Straße 2 in Berlin-Mitte wird an das bestehende Bundesratsgebäude ein Anbau mit Besucherzentrum realisiert. Im Zuge der Erstellung der Baugrube des Anbaus haben sich Setzungsrisse im Bestandsgebäude des Bundesrats (ehemaliges Preußisches Herrenhaus/ "PHH") ausgebildet. Es erfolgte die statische Ertüchtigung des Westflügels sowie die Sanierung der Setzungsrisse.

0.2.2 Bestand

Das Gebäude und die Ehrenhof-Gartenanlage stehen unter Denkmalschutz.
Die hier ausgeschriebenen Arbeiten sind im Westflügel des ehem. PHH auszuführen. Das Gebäude ist in massiver Bauweise errichtet.
Die Obergeschosse dieses parlamentarischen Gebäudes sind mit hochwertigen Wandverkleidungen aus Stuckmarmor, Abhangdecken, Holztür- sowie Holzfensterrahmen mit Heizkörperverkleidung aus Echtholz-Paneelen wie auch Massivholzparkettfußböden mit kerngeräucherter Eiche ausgebaut, auf welche in jeder Phase der Bauausführung besondere Rücksicht genommen werden muss.

0.2.3 Ausführung

Die Sanierungsmaßnahme wird im laufenden unterbrechungsfreien Betrieb des Bundesrates durchgeführt. Nachdem die aufgetretenen Schäden in den Obergeschossen des Westflügels stabilisiert wurden, werden nun die Wandverkleidungen aus Stuckmarmor ergänzt bzw. erneuert, Abhangdecken ergänzt bzw. neu erstellt, die Echtholz-Verkleidungen an Fenster Fassaden, Türen und in hochwertigeren Tagungsräumen wieder eingebaut. Das Massivholzparkett wird in Fluren und Räumen ergänzt, erneuert oder ausgetauscht.

0.3 Parallel laufende Baumaßnahmen

BMUV - Erweiterungsbau:

Auf dem Nachbargrundstück wird aktuell die Erweiterungsmaßnahme des BMUV durchgeführt. Der Materialtransport zur Baustelle BRA erfolgt über die Niederkirchnerstraße sowie die Baustraße der benachbarten Baustelle.

Im westlichen Bereich des Südgartens auf dem Grundstück des Bundesrates befinden sich Materialcontainer, die – sofern verfügbar – von den ausführenden Firmen genutzt werden können. Die Mannschaftscontainer sind auf dem Flurstück 33 an der Niederkirchnerstraße aufgestellt. Die Entfernung von dort zur Baustelle BRA beträgt maximal 200 m.

Der Entsorgungshof befindet sich derzeit im Bereich der Erna-Berger-Straße. Die Zuwegung erfolgt gemäß den Baustelleneinrichtungsplänen über das Baugrundstück des BMUV-Projekts aus Richtung Niederkirchnerstraße. Die Zufahrt liegt an der Niederkirchnerstraße und verläuft in nördlicher Richtung bis zur Erna-Berger-Straße über das BMUV-Grundstück.

BU - Bauunterhalt

Es werden zeitgleich zu der hier aufgeführten Baumaßnahme außerdem noch Maßnahmen im Bauunterhalt ausgeführt. An den Hoffassaden werden die Holzfenster instandgesetzt, Die Hoffassaden verputzt und es erfolgen diverse kleinere Maßnahmen

0.4 Schnittstelle zu anderen Gewerken

Während der Maßnahme werden die Gewerke Tischlerarbeiten, Rohbau und  Putzarbeiten zeitgleich beschäftigt sein. Des Weiteren werden Malerarbeiten und Parkettarbeiten nachfolgen.

0.5 Baulogistikhandbuch
Das Baulogistikhandbuch zum Projekt "Bundesrat- Anbau mit Besucherzentrum, Leipziger Straße 2, 10117 Berlin" trifft vollumfänglich auf hiesiges Teilprojekt BRA-PHH zu und liegt den Vergabeunterlagen als Anlage bei. Es wird Vertragsbestandteil und ist bei der Kalkulation der Leistungen zu berücksichtigen.

Bei der Einbindung von Nachunternehmern ist der Auftragnehmer dazu verpflichtet, das Baulogistikhandbuch an seinen Nachunternehmer weiterzugeben. Die Weitergabe ist dem Logistikdienstleister mit Benennung des NU anzuzeigen.

In welchen Unterlagen weitere Baulogistikthemen behandelt bzw. geregelt werden, ist im Firmen-Projekthandbuch beschrieben.

0.6 SiGeKo / Baustellenordnung

Der SiGeKo ist durch den AG beauftragt. Die vom SiGeKo erstellte Baustellenordnung ist durch den AN zu unterschreiben und wird Vertragsbestandteil. Die Belehrung der eigenen Mitarbeiter ist durch den AN vor Beginn der Arbeiten und später im monatlichen Turnus durchzuführen und gegenüber dem SiGeKo nachzuweisen.
Bei Bedarf hat der AN an einem wöchentlichen Rundgang mit dem SiGeKo teilzunehmen. Die Arbeitsschutzmaßnahmen sowie der vom SiGeKo aufgestellte Sicherheits- und Gesundheitsschutzplan sind einzuhalten.

0.7 Firmen-Projekthandbuch
Das Firmen-Projekthandbuch (FPHB), welches der Firma bei der Bauanlaufbesprechung übergeben wird, gibt einen Überblick über die Projektstrukturen sowie darüber, wie bzw. in welchen Unterlagen die wesentlichen ablauforganisatorischen Prozesse geregelt sind. Die Regelungen der VOB bleiben davon unberührt und sind weiterhin verbindlich anzuwenden.

0.8 Projektkommunikations- und Managementsystem (PKMS)

Während der Durchführung der Baumaßnahme wird für den projektinternen Informationsaustausch sowie zur Sicherung der Daten- und Informationshoheit des Bauherrn das Projektkommunikations- und Management-System (PKMS) „tp!“ als zentrale Projektdatenverwaltung eingesetzt.
Das internetbasierte PKMS „tp!“ soll die Nutzung eines zentralen Plan- und Dokumentenmanagements für alle Projektbeteiligten über die Projektlaufzeit ermöglichen. Das beinhaltet primär das Einstellen von Dokumenten, verbunden mit Verteilerfunktionen und Information der Empfänger, dem Download von Dokumenten, dem Betrachten von Dokumenten und Plänen im Browserfenster („Viewer“), sowie der Verteilung von Plänen für die weitere Bearbeitung unter den Planungsbeteiligten.
Die Nutzung des PKMS „tp!“ ist für alle Projektbeteiligte verbindlich. Jeder Ersteller einer Projektinformation, eines Arbeitsergebnisses, eines Protokolls etc. stellt diese eigenverantwortlich in das PKMS „tp!“ ein.
Ausführungspläne werden im PKMS „tp!“ im 2D-Format als pdf- und dwg-Dateien zur Verfügung gestellt.

0.9 Umweltaspekte / Nachhaltigkeit

Der Auftragnehmer hat folgende Anforderungen hinsichtlich der Umweltverträglichkeit und Nachhaltigkeit in der Bauausführung zu beachten und dem Auftraggeber nachzuweisen:
- Abfallarmut der Baustelle
Es ist der Grundsatz der Abfallvermeidung besonders zu beachten
- Staubarmut der Baustelle
Stäube sind an der Entstehungsstelle möglichst vollständig zu erfassen und gefahrlos zu entsorgen. Die Ausbreitung des Staubs auf unbelastete Arbeitsbereiche ist, soweit technisch möglich, zu verhindern. Ablagerungen sind zu vermeiden.

0.10 Baulärm-Minimierungskonzept

Das Baulärm-Minimierungskonzept beinhaltet diverse Einschränkungen in der Abwicklung des Projektes. Ziel dessen ist der uneingeschränkte Geschäftsbetrieb des Bundesrates während der Plenarsitzungen und der Ausschusssitzungswochen sowie die geringst mögliche Beeinflussung aller Nachbarn durch Lärm- und Erschütterungsbelästigungen aus dem Baubetrieb.

Danach sind Einschränkungen der Bautätigkeit in der zeitlichen Abwicklung vorgesehen. Diese Einschränkungen sind im Bauablaufplan zu berücksichtigen. Für die Kalkulation sind diese Randbedingungen zu berücksichtigen.

Bei der Preisbildung der Leistungsansätze sind die Bedingungen für geräuschintensive Tätigkeiten in den WBVB zum Punkt „Bauzeitunterbrechungen“ zu beachten.

Des Weiteren sind die Arbeiten mit geräuscharmer Arbeitsweise auszuführen. Dies sind exemplarisch:
- Säge- statt Stemmarbeiten, soweit technisch umsetzbar
- lärmarmer Ersatz von akustischen Rückfahrwarnern (Rückfahrkameras etc.)
- Sprechfunk statt Hupsignale
- Abschalten von motorbetriebenen Geräten im Leerlauf
- Verwendung lärmarmer Sägeblätter mit einer Schallpegelminderung um ca. 13 dB(A) im Leerlaufbetrieb der Säge und um ca. 11 dB(A) beim Sägen von Holzplatten.

Der Auftragnehmer ist verpflichtet, ausschließlich Baugeräte bzw. -maschinen einzusetzen, deren zulässiger Schalleistungspegel der Stufe II gem. Artikel 12 der EU-Richtlinie 2000/14/EG vom 08.05.2000 entspricht. Das Projekt wird hinsichtlich der Erschütterungen bauseits messtechnisch begleitet.

Mit dem Baufristenplan des AN ist ein Geräteeinsatzplan mit Darstellung der jeweiligen Lärmemissionen einzureichen.
0.11 Tagesunterkunfts- und Magazin-Container
Durch den AG wird eine begrenzte Anzahl an ausgestatten Aufenthalts- und Umkleideräumen für das Baustellenpersonal sowie Magazin-Container kostenfrei zur Verfügung gestellt. Entsprechende weiterführende Regelungen sind im Baulogistikhandbuch erfasst und zu beachten. Aufgrund der beengten Baustelleneinrichtungsflächen stehen nur eingeschränkte Flächen für die Baustelleneinrichtung zur Verfügung. Dies ist bei der Kalkulation und interner Organisation zu berücksichtigen.
Unterkünfte wie Schlafräume und Aufenthaltsräume für die Freizeit dürfen auf der Baustelle nicht eingerichtet werden.

0.12 Sanitärcontainer

Sanitärcontainer werden dem Auftragnehmer auf dem Baustellengelände kostenfrei zur Verfügung gestellt.

0.13 Erste-Hilfe-Raum

Ein Erste-Hilfe-Raum steht auf dem Baustellengelände kostenfrei zur Verfügung.

0.14 Baustrom und Beleuchtung

Dem AN werden Stromanschlüsse zur Verfügung gestellt. Die Kosten des Stromverbrauchs werden vom AG übernommen.

Von den Entnahmestellen bis zu den dem AN zugewiesenen Lager- und Arbeitsplätzen bzw.
Einsatzstellen hat der AN entsprechende Versorgungsleitungen selbst zu verlegen und diese
ausreichend zu schützen. Die Lage der Anschlüsse ist im Baustelleneinrichtungsplan gekennzeichnet.

Für die Verkehrswege (Flure und Treppenhäuser) wird eine Baubeleuchtung durch den AG realisiert bzw. die vorhandene Beleuchtung genutzt. Die Arbeitsplatzbeleuchtung ist durch den AN selbst einzurichten.
Es ist zu beachten, dass der AG keine unterbrechungsfreie Stromversorgung oder mittels Netzersatzanlagen betriebene Baustromanlage bereitstellt. Außerdem muss während der monatlichen Prüfung der Baustromanlage mit Versorgungsunterbrechungen gerechnet werden. Die Nutzung von Gebäudesteckdosen ist ausdrücklich nicht erlaubt. Die Stromversorgung erfolgt nur über die Baustromverteiler.

Festanschlüsse dürfen ausschließlich vom AN Baustrom angeschlossen werden.
Strom darf nicht zu Heizzwecken und zur Kühlung bzw. Klimatisierung verwendet werden.

0.15 Bauwasser

Dem AN werden Wasser- und Stromanschlüsse zur Verfügung gestellt. Die Kosten des Verbrauchs von Wasser und Strom werden vom AG übernommen.

Von den Entnahmestellen bis zu den dem AN zugewiesenen Lager- und Arbeitsplätzen bzw.
Einsatzstellen hat der AN entsprechende Versorgungsleitungen selbst zu verlegen und diese
ausreichend zu schützen.

Der zentrale Bauwasseranschluss ist dem Baustelleneinrichtungsplan zu entnehmen. In der Ausbauphase werden Zapfstellen in jedem Geschoss zur Verfügung stehen. Sind zusätzliche Bauwasseranschlüsse notwendig, sind diese durch den AN bei der Objektüberwachung zu beantragen.

Weiterführende Regelungen sind im Baulogistikhandbuch erfasst und zu beachten.

0.16 Abwasser

Ein bauseitiger Abwasseranschluss ist nicht vorgesehen. Anfallendes Abwasser, z.B. Kühlwasser bei den Schneidarbeiten, Wasser für die Reinigung der Werkzeuge o.ä., hat der AN in eigenen Behältern zu sammeln und inkl. der Übernahme der Entsorgungsgebühren zu entsorgen.

0.17 Baustellenabfälle aus dem Bereich des Auftragnehmers, Verpackungsabfälle, überschüssiges Baumaterial

Die anfallenden Entsorgungsleistungen von Abfällen aus dem Bereich des Auftragnehmers entsprechend Ziffer 4.1.11 und 4.1.12 der DIN 18299, die normalerweise Nebenleistungen gemäß VOB C sind, erfolgen durch den AG.

Für die Entsorgung dieser Abfälle werden durch den Auftraggeber Sammelbehälter innerhalb und außerhalb des Gebäudes bereitgestellt. Der Auftragnehmer ist verpflichtet, Verpackungsmaterial und die Abfälle aus seinem Bereich unverzüglich in die Sammelbehälter zu bringen. Soweit möglich ist der Müll zu trennen.
Der Auftraggeber übernimmt während der gesamten Bauzeit die übergeordnete Entsorgungs- und Reinigungslogistik. Dies ist durch den Auftragnehmer in der Kalkulation seiner Einheitspreise zu berücksichtigen. Zur Orientierung und Ermittlung des Anteils dieser Leistung an der Gesamtleistung sind dem Baulogistikhandbuch übliche Verrechnungssätze beigelegt.

0.18 Reinigungspflichten

Verschmutzungen auf Verkehrsflächen im und außerhalb des Gebäudes aus den Arbeiten des Auftragnehmers sind von ihm unaufgefordert unverzüglich zu entfernen. Zu den Reinigungs- und Sorgfaltspflichten des Auftragnehmers sind die Ausführungen im Baulogistikhandbuch zu beachten.

### Bereich 1 Baustelleneinrichtung

#### Abschnitt 1.1 Baustelleneinrichtung

**1.1.10 Aufbauen fahrbares Gerüst Stahlrohr 2kN/m2 Abst. 2m H 3m**
STLB-Bau 2026-04 001
Aufbauen fahrbares Gerüst,
Stahlrohrkupplungsgerüst DIN 4420-3, Lastklasse 3 (2 kN/m2), Höhenabstand der Gerüstlagen 2 m, Höhe der obersten Gerüstlage 3 m, im Gebäude, Ausführung gemäß Einzelbeschreibung.
Menge: 1,000 St
DIN276_06: 392
Leistungsbereichkatalog: 001

**1.1.20 Abbauen fahrbares Gerüst Stahlrohr 2kN/m2 Abst. 2m H 3m**
STLB-Bau 2026-04 001
Abbauen fahrbares Gerüst,
Stahlrohrkupplungsgerüst DIN 4420-3, Lastklasse 3 (2 kN/m2), Höhenabstand der Gerüstlagen 2 m, Höhe der obersten Gerüstlage 3 m, im Gebäude, Ausführung gemäß Einzelbeschreibung.
Menge: 1,000 St
DIN276_06: 392
Leistungsbereichkatalog: 001

**1.1.30 Umsetzen fahrbares Gerüst Stahlrohr 2kN/m2 Abst. 2m H 3m**
STLB-Bau 2025-10 001
Umsetzen fahrbares Gerüst,
Stahlrohrkupplungsgerüst DIN 4420-3, Lastklasse 3 (2 kN/m2), Höhenabstand der Gerüstlagen 2 m, Höhe der obersten Gerüstlage 3 m, im Gebäude, Höhenänderung der Standfläche bis 5 m, Länge des waagerechten Transportweges im Mittel bis 25 m, Ausführung gemäß Einzelbeschreibung,
Einzelbeschreibungs-Nr 'Umsetzen je Etage, 1.-3. OG'
Menge: 3,000 St
Leistungsbereichkatalog: 001

#### Abschnitt 1.2 Schutzmaßnahmen

**1.2.10 Schutzabdeck. Bodenfläche Vlies 400g/m2 herstellen beseitigen**
STLB-Bau 2025-04 034
Schutzabdeckung der Bodenfläche, aus Parkett,
Abdeckung aus folienkaschiertem Vlies, Masse 400 g/m2, Stöße verkleben, herstellen und beseitigen.
Menge: 1500,000 m2
DIN276_06: 397
Leistungsbereichkatalog: 034

**1.2.20 Schutzabdeck. Bodenfläche Hartfaserpl. D 4mm herstellen beseitigen**
STLB-Bau 2025-04 034
Befahrbare Schutzabdeckung der Bodenfläche, aus Parkett,
Abdeckung aus Hartfaserplatten, Dicke 4 mm, herstellen und beseitigen.
Menge: 500,000 m2
Leistungsbereichkatalog: 034

**1.2.30 Schutzabdeck. Bodenfläche Hartfaserpl. D 4mm vorhalten**
STLB-Bau 2026-04 034
Befahrbare Schutzabdeckung der Bodenfläche, aus Parkett,
Abdeckung aus Hartfaserplatten, Dicke 4 mm, vorhalten,
Positionsmenge = Produkt aus '500 m2' (Vorhaltemenge)

mal '2 Mt' (Vorhaltedauer)
Menge: 1000,000 m2Mt
Leistungsbereichkatalog: 034

**1.2.40 Schutzabdeck. Bodenfläche Hartfaserpl. D 4mm umsetzen**
Befahrbare Schutzabdeckung der Bodenfläche, aus Parkett,
Abdeckung aus Hartfaserplatten, Dicke 4 mm, umsetzen, je Etage und Gebäudeflügel, im Gebäude EG bis 4.OG, Länge des waagerechten Transportweges im Mittel bis 25 m.
Menge: 1000,000 m2
Leistungsbereichkatalog: 034

### Bereich 2 Abbrucharbeiten, Bauabfälle

*Hinweis: Abbrucharbeiten, Bauabfallentsorgung*
Abbrucharbeiten und Bauabfälle

1. Verpackungsabfall, überschüssiges Baumaterial, Baustellenabfälle

Anfallendes Verpackungsmaterial und überschüssiges Baumaterial bleibt Eigentum des Auftragnehmers und ist ordnungsgemäß in eigener Regie gemäß den Anforderungen der Gewerbeabfallverordnung (GewAbfV) zu einer Verwertung zu entsorgen.

Verpackungsmaterial, überschüssiges Baumaterial und Baustellenabfälle des Auftragnehmers sind auf der Baustelle in gesonderte verschließbaren Containern zu sammeln. Das Verbringen oben genannter Abfälle in die Sammelbehälter für Bauabfälle des Auftraggebers ist untersagt. Gefüllte Container sind ohne Aufforderung und unverzüglich abzufahren.

Die Zwischenlagerung auf dem Gelände darf nur nach Genehmigung durch die Bauleitung und nur in geschlossenen Containern erfolgen.

Die anfallenden Kosten für das Aufstellen, Vorhalten und Entsorgen der Container ist eine Nebenleistung und in die Einheitspreise einzurechnen.

2. Alle Abfallarten

Es ist das Kreislaufwirtschaftsgesetz vom 24.02.2012 und in Kraft gesetzt am 01.06.2012, in der jeweils gültigen Fassung, mit allen Rechtsgrundlagen, Verordnungen und Merkblättern zur Vermeidung, Wiederverwendung, Recycling, Verwertung und Beseitigung von Abfällen anzuwenden.

Daneben ist das gültige Berliner Landesabfallrecht bei der Entsorgung zugrunde zu legen.

Die Regelungen und Erläuterungen zum Landesabfallrecht und zum behördlichen Vollzug in Berlin sind in der jeweils aktuellen Fassung zu beachten:

•  Merkblatt 1 „Bauherrenpflichten im Land Berlin - Anforderungen der Abfallwirtschaftsbehörde“ von der Senatsverwaltung für Umwelt / Abfallbehörde (vgl. letzte Aktualisierung 11/21)
•  Merkblatt 2 „Hinweise zur Entsorgung von Gefährlichen Abfällen, die bei Baumaßnahmen im Land Berlin anfallen“ von der Senatsverwaltung für Umwelt / Abfallbehörde (vgl. letzte Aktualisierung 07/23)
•  Merkblatt3 „Hinweise zum Umgang mit asbesthaltigen Bauabfällen“ (vgl. letzte Aktualisierung 01/25)
•  Merkblatt 4 „Hinweise zur Entsorgung von mineralischen Bauabfällen, die bei den Baumaßnahmen im Lande Berlin anfallen“ von der Senatsverwaltung für Umwelt / Abfallbehörde (vgl. letzte Aktualisierung 09/24)

Die Deklarationsanalytik und die verbindliche Abfalldeklaration erfolgen grundsätzlich über den Auftraggeber und seinen hierfür Bevollmächtigten.

Eigenständig durch den Auftragnehmer genommene Proben und Analysen werden grundsätzlich nicht anerkannt.

Jeder auf der Baustelle anfallende Abfall ist je Abfallschlüsselnummer getrennt in verschließbaren Containern zu sammeln. Von der Regelung der artenspezifischen Trennung der Bauabfälle kann nur abgewichen werden, wenn der Auftraggeber in einer entsprechenden Position des Leistungsverzeichnisses festlegt hat, dass die Entsorgung der gemischten Bau- und Abbruchabfälle über eine Abfallsortieranlage oder der mineralischen Gemische über eine Abfallaufbereitungsanlage oder direkt zur Deponierung zu erfolgen hat.

Gefüllte Container sind unverzüglich abzufahren.
Vor dem Abtransport der Bauabfälle ist die abzurechnende Menge durch Unterschrift/Signatur der Objektüberwachung auf dem Übernahmeschein/Begleitschein zu bestätigen.

Grundsätzlich sind in die Abbruch- und Entsorgungspositionen folgende Punkte einzukalkulieren, wenn es keine besonderen Leistungen nach der VOB sind:

•  Aufschütten der Haufwerke
•  Transport der Abfälle zum Container bzw. zur Haufwerksfläche
•  sortenreine Demontage
•  Kosten für das jeweilige Nachweisverfahren

Die Entsorgungskosten werden bei einem Einzelentsorgungsnachweis für gefährlichen Abfall zur Beseitigung bzw. zur Verwertung unmittelbar vom AG an den Deponiebetreiber bzw. an die Verwertungs-/Behandlungsanlage gezahlt und in der Regel vorab gesondert ausgeschrieben.

Die Entsorgungsgebühren der SBB bei Einzelentsorgungsnachweisen werden ebenfalls vom Auftraggeber direkt übernommen.

Bei allen weiteren Entsorgungs- bzw. Verwertungspositionen sind die Deponie- bzw. Annahmegebühren in die Entsorgungspositionen einzukalkulieren.

Der Nachweis über die erfolgte Verwertung/Beseitigung ist der Objektüberwachung unverzüglich und unaufgefordert zuzuleiten.

Grundlage für die Abrechnung bilden die ordnungsgemäß ausgefüllten Nachweisbelege, das Aufmaß und die Belege der Annahmestelle über die erfolgte Verwertung/Beseitigung (Wiegeschein und Eintrag der Annahmestelle auf dem Übernahmeschein/Begleitschein). Die Übernahmescheine in Papierform sind durch den AN bereitzustellen und einzukalkulieren.

Allgemeiner Hinweis:

In Abhängigkeit von den bei der Durchführung der Baumaßnahme anfallenden Abfallarten werden nachfolgende Vorbemerkungen ganz oder in Teilen Vertragsbestandteil:

a) (Nicht gefährlicher) Abfall

Bei der Entsorgung nicht gefährlicher mineralischer Bauabfälle ist die in § 6 KrWG geregelte fünfstufige Abfallhierarchie zu beachten, mit der eine grundsätzliche Rangfolge für Maßnahmen der Vermeidung von Abfällen sowie der Vorbereitung zur Wiederverwendung, des Recyclings, der sonstigen (insbesondere energetischen) Verwertung und der Beseitigung von Abfällen festgelegt ist. In diesem Sinne sind die Ziele der ErsatzbaustoffV durch eine bestmögliche Verwertung von mineralischen Abfällen zu gewährleisten. Die vom Auftragnehmer vorgesehen Entsorgungsanlagen sind in tabellarischer Form je Abfallschlüssel und Fraktion spätestens zur Anlaufberatung der Objektüberwachung vorzulegen.

Für den Transport der nicht gefährlichen Abfälle ist eine gültige Anzeige von Sammlern, Beförderern, Händlern und Maklern von Abfällen an die zuständige Behörde erforderlich. Diese ist nach Aufforderung der Vergabestelle unverzüglich vorzulegen, jedoch spätestens vor Auftragserteilung. Die Fahrzeuge sind während des Transportes von nicht gefährlichen Abfällen auf öffentlichen Straßen mit der Warntafel „A“ zu kennzeichnen.

Ein vereinfachter Entsorgungsnachweis im Sinne der Verordnung über Verwertungs- und Beseitigungsnachweise ist für die Entsorgung von nicht gefährlichem Abfall in der Regel nicht erforderlich, sofern dieser nicht von der Objektüberwachung oder vom Entsorger für spezielle Fraktionen gefordert wird

Als Beleg über die Abfuhr und die Annahme des nicht gefährlichen Abfalls ist das Übernahmescheinformular in Papierform als rechnungsbegründende Unterlage zu verwenden, auszufüllen und vor Abfahrt durch die Objektüberwachung gegenzeichnen zu lassen.
Bei Abrechnung von mineralischen Abfällen nach Materialklassen (z. B. gemäß ErsatzbaustoffV: RC1, RC2, RC3 oder BMF 1, BMF 2, BMF3 etc.) sind diese oder die entsprechenden LV-Positionen im Feld Vermerke zu notieren. Daneben ist im Feld Vermerke die Anfallstelle (Ort der Baustelle) zu vermerken.

Alternativ können nach Prüfung eines vom Auftragnehmer vorzulegenden Musters und Freigabe seitens des Objektüberwachung im Einzelfall geeignete vergleichbare Dokumente wie Wiegescheine oder Lieferscheine zur Dokumentation und als rechnungsbegründende Unterlage verwendet werden.

Auf diesen Dokumenten müssen folgende Angaben enthalten sein

•  Name und Anschrift des Abfallerzeugers
•  Anfallstelle
•  Abfallart, Abfallschlüssel und Abfallmenge, Materialklasse
•  Name und Anschrift des Transporteurs
•  Name und Anschrift der Verwertungs-/Beseitigungsanlage
.
Der Auftragnehmer ist für die sortengerechte Demontage und die fachtechnisch richtige Verwertung aller recyclingfähigen nicht gefährlichen Abfälle in zugelassenen Entsorgungsanlagen gemäß den Regelungen der Gewerbeabfallverordnung (GewAbfV) verantwortlich, sofern der Auftraggeber als Abfallerzeuger der Abfälle gilt.

Sollten im Bauverlauf zusätzliche aus technischen oder wirtschaftlichen Gründen nicht vermeidbare Gemische bezüglich gemischtem Bauschutt (AVV 170107) und gemischten Baustellenabfällen (AVV 170904) anfallen, sind diese vom Auftragnehmer gemäß den Anforderungen der Gewerbeabfallverordnung zu begründen und zu dokumentieren.

Vom Auftragnehmer ist eine Dokumentation der Erfassung und Entsorgung von Bau- und Abbruchabfällen nach § 8 Abs. 3 GewAbfV nach Abschluss der Entsorgungsvorgänge vorzulegen.

b) Gefährlicher Abfall

Gefährlicher Abfall zur Beseitigung unterliegt der Andienungspflicht bzw. gefährlicher Abfall zur Verwertung der Anzeigepflicht an die Sonderabfallgesellschaft Brandenburg Berlin (SBB).

Das Merkblatt 2 „Hinweise zur Entsorgung von gefährlichen Abfällen, die bei Baumaßnahmen im Land Berlin anfallen“ von der Senatsverwaltung für Umwelt / Abfallbehörde ist in der jeweils aktuellen Fassung (vgl. letzte Aktualisierung 07/23) zu beachten.

Für den Transport der Abfälle ist eine gültige Transportgenehmigung bzw. Erlaubnis für Sammler, Beförderer, Händler und Makler von gefährlichen Abfällen oder eine Anzeige von Sammlern, Beförderern, Händlern und Maklern von Abfällen erforderlich. Diese ist nach Aufforderung der Vergabestelle unverzüglich vorzulegen, jedoch spätestens vor Auftragserteilung. Die Fahrzeuge sind während des Transportes von gefährlichen Abfällen auf öffentlichen Straßen mit der Warntafel „A“ zu kennzeichnen.

Grundlage des Nachweisverfahrens bildet die Verordnung über Verwertungs- und Beseitigungsnachweise (Nachweisverordnung) vom 20.10.2006, in Kraft gesetzt am 01.02.2007. Ab dem 01.04.2010 ist das elektronische Nachweisverfahren bei den gefährlichen Abfällen anzuwenden.

Im BBR wird für die Online-Dienste das Software-Programm „ZEDAL“ von der ZEDAL AG in Recklinghausen eingesetzt.

Die Entsorgung gefährlicher Abfälle erfolgt über Einzelentsorgungsnachweise.

Nur in Ausnahmefällen ist nach vorheriger Beantragung und Freigabe seitens des BBR Abfallbeauftragten eine Entsorgung über Sammelentsorgungsnachweise zulässig.

Bei einer Entsorgung der gefährlichen Abfälle über einen Sammelentsorgungsnachweis sind ein gültiger Sammelentsorgungsnachweis und ein Zuweisungsbescheid notwendig. Diese sind ohne Aufforderung der Objektüberwachung unverzüglich vorzulegen, jedoch spätestens zur Anlaufberatung.

Als Beleg der Entsorgung ist bei Sammelentsorgung der Übernahmeschein in Papierform oder Digital zu verwenden. Der Übernahmeschein ist vor Abfuhr vom Einsammler zur Unterschrift bzw. Signatur an den Beauftragten des AG zu übersenden.

Der Auftragnehmer hat neben dem Übernahmeschein eine Kopie des dazugehörigen Begleitscheins aus dem elektronischen Register des Einsammlers bei der Abrechnung als rechnungsbegründende Unterlage zu übergeben.

Bei Entsorgung von gefährlichen Abfällen über ein freiwilliges oder gesetzlich vorgeschriebenes Rücknahmesystem ist die Zulässigkeit der vorgesehenen Annahmestelle vom Auftragnehmer vorab zu belegen.

Es ist ein baustellenbezogener Verbleibsnachweis gemäß den Anforderungen der gesetzlichen Regelungen bzw. der individuellen genehmigungsrechtlichen Anforderungen als rechnungsbegründende Unterlage vorzulegen.

#### Abschnitt 2.1 Demontagen

**2.1.10 Metalldeckenpaneel Bestand perforiert/Vlies demontieren, zwischenlagern**
Demontage der Unterdecke, aus Metallplatten, perforiert, Rastermaße l x b ca. 1800-3800 mm x ca. 700-900 mm,  Ausführung innerhalb des Bauwerks, Demontage von Hand als Einhängesystem ohne Verschraubungen, Arbeitshöhe der zu bearbeitenden oder zu bekleidenden Fläche bis 5,5 m über der Standfläche des hierfür erforderlichen Gerüstes, Gerüst wird gesondert vergütet;

Aufliegendes verschmutztes Vlies sofort staubdicht in Folie verpacken und aus dem Gebäude bringen, im geschlossenen Behälter des AN lagern, auf LKW des AN laden, transportieren, entsorgen. Abfall ist nicht gefährlich, nicht schadstoffbelastet;.

Die Paneele sind ohne sie zu beschädigen auszubauen und zur Zwischenlagerung vor Beschädigung  durch Einschlagen in Schaumstofffolie zu schützen.

Ausführung in Kleinmengen von 3-5 Paneele je Raum.
Die Paneele sind auf der Längsseite in der Unterkonstruktion auf voller Länge eingehängt. Die Demontage ist von min. 2 Mitarbeitern auszuführen, die von Leitern oder Rollgerüsten aus arbeiten.

Ausführung gemäß Zeichnung,
Zeichnungs-Nr 'D10117LBVEGA300_DS005-2B-F,
D10117LBVEGA300_DS006-2B-F,
D10117LBVEGA300_DS007-2B-F,
D10117LBVEGA300_DS008-2B-F,
D10117LBVEGA300_DS009-2B-F.'
Menge: 13,000 m2

**2.1.20 Metalldeckenpaneel Bestand glatt demontieren, zwischenlagern**
Demontage der Unterdecke, aus Metallplatten, glatt,
Rastermaße l x b ca. 1800-3800 mm x ca. 700-900 mm,  Ausführung innerhalb des Bauwerks, Demontage von Hand als Einhängesystem ohne Verschraubungen, Arbeitshöhe der zu bearbeitenden oder zu bekleidenden Fläche bis 5,5 m über der Standfläche des hierfür erforderlichen Gerüstes, Gerüst wird gesondert vergütet.

Die Paneele sind ohne sie zu beschädigen auszubauen und zur Zwischenlagerung vor Beschädigung  durch Einschlagen in Schaumstofffolie zu schützen.

Ausführung in Kleinmengen von 3-5 Paneele je Raum.
Die Paneele sind auf der Längsseite in der Unterkonstruktion auf voller Länge eingehängt. Die Demontage ist von min. 2 Mitarbeitern auszuführen, die von Leitern oder Rollgerüsten aus arbeiten.

Ausführung gemäß Zeichnung,
Zeichnungs-Nr 'D10117LBVEGA300_DS005-2B-F,
D10117LBVEGA300_DS006-2B-F,
D10117LBVEGA300_DS007-2B-F,
D10117LBVEGA300_DS008-2B-F,
D10117LBVEGA300_DS009-2B-F.'
Menge: 55,000 m2

**2.1.30 Rasterdecke Bestand demontieren, zwischenlagern**
Rasterdecke Rasterfelder in unterschiedlicher Größe, ca. 1,00 m2 bis 2,5 m2, im Bestand demontieren für Rissverpressarbeiten und Malerarbeiten in allen Fluren, UK bleibt erhalten;

Demontage von Hand als Einhängesystem ohne Verschraubungen, Arbeitshöhe der zu bearbeitenden oder zu bekleidenden Fläche bis 5,5 m über der Standfläche des hierfür erforderlichen Gerüstes, Gerüst wird gesondert vergütet;

Die Rasterdeckenfelder sind auszubauen und zur Zwischenlagerung vor Beschädigung  durch Einschlagen in Schaumstofffolie zu schützen.

Rasterfelder sind mit Haken in der Unterkonstruktion eingehängen. Die Demontage ist von min. 2 Mitarbeitern auszuführen, die von Leitern oder Rollgerüsten aus arbeiten.
Ausführung gemäß Zeichnung,
Zeichnungs-Nr 'D10117LBVEGA300_DS005-2B-F,
D10117LBVEGA300_DS006-2B-F,
D10117LBVEGA300_DS007-2B-F,
D10117LBVEGA300_DS008-2B-F,
D10117LBVEGA300_DS009-2B-F.'
Menge: 390,000 m2

#### Abschnitt 2.2 Entsorgung

**2.2.10 Behälter bereitstellen Big Pack staubdicht 0,5-1m3 Bauabfall Baustellenabfall nicht schadstoffbelastet Direktbeladung**
STLB-Bau 2026-04 087
Behälter bereitstellen, Big Pack, staubdicht, Behältergröße über 0,5 bis 1 m3, Bauabfall, Baustellenabfall, sortenrein, nicht schadstoffbelastet, Bereitstellung für Direktbeladung.
Menge: 1,000 St
DIN276_06: 396
Leistungsbereichkatalog: 087

**2.2.20 Abfall nicht gefährlich AVV170604 nicht schadstoffbelastet LKW AN transp. entsorgen Verwertungsanlage bis 50km Vergüt.Entsorg.gg.Nachweis**
STLB-Bau 2026-04 087
Bau- und Abbruchabfälle,
nicht gefährlich, Abfallschlüssel nach AVV (Abfallverzeichnis-Verordnung) 170604 Dämmstoff,
nicht schadstoffbelastet, auf Gelände/Fläche des AG lagernd, verpacken, in staubdichten, geschlossenen Behälter des AN laden, mit LKW des AN transportieren, entsorgen, max. Gesamtgewicht ohne Beschränkung, Behältergröße über 0,5 bis 1 m3, zur Verwertungsanlage, Transportweg bis 50 km, Vergütung der Entsorgung gegen Nachweis, Ausführung gemäß Einzelbeschreibung,
Einzelbeschreibungs-Nr 'Entsorgung Vlies aus Metaldeckenpaneelen Pos. 2.1.10/20'
Menge: 50,000 kg
Leistungsbereichkatalog: 087

### Bereich 3 Baukonstruktion

#### Abschnitt 3.1 Metalldeckenpaneele Büroräume

**3.1.10 Vlies für Metalldeckenpaneele**
Vlies für Metalldeckenpaneele aus Weichschaumstoff auf Melaminharzbasis mit mineralischer Imprägnierung, nicht brennbar nach DIN 4102, gute Schallabsorbtion, Beschichtung in Standardfarbe spezialgrau, Dicke 10 mm,
Rastermaße der Metalldeckenpaneele l x b ca. 1800-3800 mm x ca. 700-900 mm, Vlies vor Ort passgenau zuschneiden und auf Paneel kleben mit geeignetem Kleber, nicht brennbar.

Hersteller und Typ 'pinta PLANO  A2, Fural Systeme in Metall GmbH' oder gleichwertig,

Hersteller und Typ '....................................................' vom Bieter einzutragen
Menge: 490,000 m2

**3.1.20 Metalldeckenpaneel Bestand perforiert/Vlies wieder einbauen**
Montage der Unterdecke, aus Metallplatten, perforiert,
Rastermaße l x b ca. 1800-3800 mm x ca. 700-900 mm, Ausführung innerhalb des Bauwerks, Ausführung in allen Geschossen, Montage von Hand als Einhängesystem ohne Verschraubungen, Arbeitshöhe der zu bearbeitenden oder zu bekleidenden Fläche bis 5,5 m über der Standfläche des hierfür erforderlichen Gerüstes, Gerüst wird gesondert vergütet.

Ausgebaute Metalldeckenpaneele von Staub reinigen und nebelfeucht wischen und mit neuer zugeschnittener nicht brennbarer Vliesauflage (A2) belegen und an der Demontagestelle einbauen.

Ausrichten am Fugenraster der von der Massivdecke abhängenden Unterkonstruktion. Die Paneele sind ohne zu Beschädigen einzubauen.

Die Paneele werden auf die vorhandene Unterkonstruktion formschlüssig und spannungsfrei aufgelegt.

Ausführung je 3-5 Paneele pro Raum.

Die Paneele sind auf der Längsseite in der Unterkonstruktion auf voller Länge eingehängt. Die Montage ist von mindestens 2 Mitarbeitern auszuführen, die von Leitern oder Rollgerüsten aus arbeiten,

inkl. Ausrichten der Paneele nach dem Wiedereinbau. Es ist ein gleichmäßiges Fugenraster entsprechend dem Erscheinungsbild vor dem Ausbau wieder herzustellen.

Ausführung gemäß Zeichnung,
Zeichnungs-Nr 'D10117LBVEGA300_DS005-2B-F,
D10117LBVEGA300_DS006-2B-F,
D10117LBVEGA300_DS007-2B-F,
D10117LBVEGA300_DS008-2B-F,
D10117LBVEGA300_DS009-2B-F.'
Menge: 490,000 m2

**3.1.30 Metalldeckenpaneele Bestand glatt wieder einbauen**
Montage der Unterdecke, aus Metallplatten, glatt,
Rastermaße l x b ca. 1800-3800 mm x ca. 700-900 mm, Ausführung innerhalb des Bauwerks, Ausführung in allen Geschossen, Montage von Hand als Einhängesystem ohne Verschraubungen, Arbeitshöhe der zu bearbeitenden oder zu bekleidenden Fläche bis 5,5 m über der Standfläche des hierfür erforderlichen Gerüstes, Gerüst wird gesondert vergütet.

Ausrichten am Fugenraster der von der Massivdecke abhängenden Unterkonstruktion. Die Paneele sind ohne zu Beschädigen einzubauen.

Die Paneele werden auf die vorhandene Unterkonstruktion formschlüssig und spannungsfrei aufgelegt.

Ausführung je 3-5 Paneele pro Raum

Die Paneele sind auf der Längsseite in der Unterkonstruktion auf voller Länge eingehängt. Die Montage ist von mindestens 2 Mitarbeitern auszuführen, die von Leitern oder Rollgerüsten aus arbeiten,

inkl. Ausrichten der Paneele nach dem Wiedereinbau. Es ist ein gleichmäßiges Fugenraster entsprechend dem Erscheinungsbild vor dem Ausbau wieder herzustellen.

Ausführung gemäß Zeichnung,
Zeichnungs-Nr 'D10117LBVEGA300_DS005-2B-F,
D10117LBVEGA300_DS006-2B-F,
D10117LBVEGA300_DS007-2B-F,
D10117LBVEGA300_DS008-2B-F,
D10117LBVEGA300_DS009-2B-F.'
Menge: 245,000 m2

#### Abschnitt 3.2 Rasterdecken Flure

**3.2.10 Rasterdecke Gitterrost ALU Bestand wieder einbauen**
Rasterdecke im Bestand, Rasterfelder in Größe zwischen ca. 0,8 m2 bis ca. 2,0 m2 wieder einbauen.

Rasterfelder sind mit Haken in der bestehenden Unterkonstruktion einzuhängen. Die Montage ist von min. 2 Mitarbeitern auszuführen, die von Leitern oder Rollgerüsten aus arbeiten.

Die Rasterdecken sind im Raum seitlich gelagert.

inkl. raumweises Ausrichten und nivellieren der Felder nach dem Wiedereinbau. Es ist ein gleichmäßiges Fugenraster entsprechend dem Erscheinungsbild im Bestand wieder herzustellen.
Menge: 390,000 m2

**Ausführungsbeschreibung 1 Ausführungsbeschreibung**
*Rasterdecke*
Einstegraster, bestehend aus einer Unterkonstruktion [U-Trageprofil] und vorgefertigten Rasterfeldern.
Das formgelochte U-Trageprofil wird mit M6 Gewindestäben von der bestehenden Stahlsteindecke drucksteif mit bauaufsichtlich zugelassenen Dübeln abgehängt. Im Vorfeld der Arbeiten sind Auszugsversuche durch den AN durchzuführen.

Der Abstand der U-Trageprofile richtet sich nach dem vorgegebenen Modulmaß aus der durch den AN erstellten und durch OÜ freigegebenen Werk- und Montageplanung.

Lässt es die Abhängehöhe zu, kann die Montage mit einem Winkel als Queraussteifung erfolgen. Ab einer Abhängehöhe von 50 cm ist die Queraussteifung notwendig. Der Winkel wird mit M 6- Gewindestäben gegen Lösen gesichert von der Befestigungsebene drucksteif mit bauaufsichtlich zugelassenen Dübeln abgehängt. Anschließend wird das U -Trageprofil mit dem Rostwinkel verschraubt. Der Abstand der U- Trageprofile richtet sich nach dem vorgegebenen Modulmaß der Rasterelementlänge. Die Rasterelemente werden im Modulabstand montiert und bestehen aus quadratischen Zellen. Die Rasterstege erhalten eine Lochung zur Verbindung der Rasterelemente und der U -Trageprofile über Haltefedern. Die einzelnen Rasterelemente sind selbstjustierend und einzeln ab klappbar.

Die korrekte Ausrichtung der Rasterelemente wird durch eine verwechslungssichere gestanzte Kennzeichnung gewährleistet. Der Stoß der Rasterstege in Längsrichtung wird durch Verzahnung der Rasterfelder gewährleistet.

Aussparungen für Punktleuchten, Sicherheitsbeleuchtung und Rettungswegschilder sind in den Rasterfeldern zu berücksichtigen, Aussparungen werden in gesonderten Positionen ausgeschrieben.

Randabschluss an der Längsseite bildet ein Leuchten Elementen, Leuchten werden in gesonderter Position ausgeschrieben.

Material: Aluminium, beidseitig bandlackiert
Materialstärke: 0,6 mm
Zellenmaß: 3 0 mm
Steghöhe: 3 0 mm
Farbe: kieselgrau RAL 7032, nach Bemusterung durch AG

Ausführung gemäß Zeichnung,
Zeichnungs-Nr 'D10117LBVEGA300_DS005-2B-F,
D10117LBVEGA300_DS006-2B-F,
D10117LBVEGA300_DS007-2B-F,
D10117LBVEGA300_DS008-2B-F,
D10117LBVEGA300_DS009-2B-F.'

Hersteller und Typ 'Durlum QUADRA' oder gleichwertig,

Hersteller und Typ '....................................................' vom Bieter einzutragen

**3.2.20 Musterfläche Gitterrostdecke Alu 30x30x30 mm lackiert**
*** gemäß Ausführungsbeschreibung 1
Musterfläche Gitterrost als ein Rasterfeld herstellen und liefern zum Abgleich mit dem Bestand.

Ausführung gemäß Zeichnung,
Zeichnungs-Nr 'D10117LBVEGA300_DS005-2B-F,
D10117LBVEGA300_DS006-2B-F,
D10117LBVEGA300_DS007-2B-F,
D10117LBVEGA300_DS008-2B-F,
D10117LBVEGA300_DS009-2B-F.'

Feldgröße: l x b 1560 x 660 mm
Material: Aluminium, beidseitig bandlackiert
Materialstärke: 0,6 mm
Zellenmaß: 3 0 mm
Steghöhe: 3 0 mm
Farbe: kieselgrau RAL 7032, nach Bemusterung durch AG
Menge: 1,000 St

**3.2.30 Dübelauszugsversuche**
*** gemäß Ausführungsbeschreibung 1
Durchführung und Protokollierung von Auszugsversuchen zur Ermittlung der Tragfähigkeit der Verankerungselemente gemäß Zulassung, bei nicht DIN-gerechten oder nicht hinreichend definierten Verankerungsuntergründen als Basis der Statik für Montage an Stahlsteindecke.
Menge: 3,000 St

**3.2.40 Werk- und Montageplanung**
*** gemäß Ausführungsbeschreibung 1
Erstellung und Lieferung objektbezogener Werkplanung zur Ausführung einer Rasterdecke mit Einbauten, einschließlich Aufmaß am Objekt, Montageplänen der Unterkonstruktion, Abstimmung erforderlicher Fugenteilung sowie Details im System und zu angrenzenden Gewerken,

Werkplanung wird der Objektüberwachung zur Genehmigung als Ausführungsgrundlage vorlegen.

Ausführung gemäß Zeichnung,
Zeichnungs-Nr 'D10117LBVEGA300_DS005-2B-F,
D10117LBVEGA300_DS006-2B-F,
D10117LBVEGA300_DS007-2B-F,
D10117LBVEGA300_DS008-2B-F,
D10117LBVEGA300_DS009-2B-F.'
Menge: 1,000 St

**3.2.50 UK für Rasterfeld mit U-Tragprofil**
*** gemäß Ausführungsbeschreibung 1
formgelochtes U-Trageprofil, Höhe h 42mm, mit M6 Gewindestangen an Rohdecke mit bauaufsichtlich zugelassenen Dübeln montieren, inkl. U-Profil Verbinder und Haltefedern nach System.
Einzellängen bis 2400 mm
Menge: 90,000 m

**3.2.60 Rasterfelder 1500 mm x 750 mm**
*** gemäß Ausführungsbeschreibung 1
Rasterfelder 2. OG RV 2.028

Feldgröße: l x b 1500 x 750 mm
Material: Aluminium, beidseitig bandlackiert
Materialstärke: 0,6 mm
Zellenmaß: 3 0 mm
Steghöhe: 3 0 mm
Farbe: kieselgrau RAL 7032, nach Bemusterung durch AG
Menge: 33,000 St

**3.2.70 Rasterfelder 1560 mm x 660 mm**
*** gemäß Ausführungsbeschreibung 1
Rasterfelder 2. OG RV 2.028

Feldgröße: l x b 1560 x 660 mm
Material: Aluminium, beidseitig bandlackiert
Materialstärke: 0,6 mm
Zellenmaß: 3 0 mm
Steghöhe: 3 0 mm
Farbe: kieselgrau RAL 7032, nach Bemusterung durch AG
Menge: 14,000 St

**3.2.80 Rasterfelder 1650 mm x 660 mm**
*** gemäß Ausführungsbeschreibung 1
Rasterfelder 3.OG RV 3.028

Feldgröße: l x b 1650 mm x 660 mm

Material: Aluminium, beidseitig bandlackiert
Materialstärke: 0,6 mm
Zellenmaß: 3 0 mm
Steghöhe: 3 0 mm
Farbe: kieselgrau RAL 7032, nach Bemusterung durch AG
Menge: 10,000 St

**3.2.90 Rasterfelder 1650 mm x 690 mm**
*** gemäß Ausführungsbeschreibung 1
Rasterfelder 3.OG RV 3.028

Feldgröße: l x b 1650 mm x 690 mm
Material: Aluminium, beidseitig bandlackiert
Materialstärke: 0,6 mm
Zellenmaß: 3 0 mm
Steghöhe: 3 0 mm
Farbe: kieselgrau RAL 7032, nach Bemusterung durch AG
Menge: 4,000 St

**3.2.100 Aussparung für Leuchte in Rasterfeld d = 155 mm**
*** gemäß Ausführungsbeschreibung 1
Werkseitige Aussparung für Leuchte in Rasterfeld, rund mit  integriertem kreisförmigen Aluminiumkragen, lackiert, Höhe gem. Rasterelement 30 mm, Ausschnitt d = 155 mm

Ausführung gemäß Zeichnung,
Zeichnungs-Nr 'D10117LBVOG03A440_DS000_20250911_01v01AV,
D10117LBVOG02A440_DS000_20250911_01v01AV.'
Menge: 27,000 St

**3.2.110 Aussparung für Sicherheitsbeleuchtung in Rasterfeld**
*** gemäß Ausführungsbeschreibung 1
Werkseitige Aussparung für Sicherheitsleuchte in Rasterfeld, rund mit  integriertem kreisförmigen Aluminiumkragen, lackiert, Höhe gem. Rasterelement 30 mm, Ausschnitt d = 68 mm

Ausführung gemäß Zeichnung,
Zeichnungs-Nr 'D10117LBVOG03A440_DS000_20250911_01v01AV,
D10117LBVOG02A440_DS000_20250911_01v01AV.'
Menge: 4,000 St

**3.2.120 Aussparung für Rettungswegzeichen in Rasterfeld**
*** gemäß Ausführungsbeschreibung 1
Werkseitige Aussparung für Rettungswegzeichen in Rasterfeld, rechteckig mit  integriertem Aluminiumkragen, lackiert, Höhe gem. Rasterelement 30 mm, Ausschnitt l x b 298 mm x 64 mm

Ausführung gemäß Zeichnung,
Zeichnungs-Nr 'D10117LBVOG03A440_DS000_20250911_01v01AV,
D10117LBVOG02A440_DS000_20250911_01v01AV.'
Menge: 4,000 St

#### Abschnitt 3.3 Leuchten Flure

**3.3.10 L1-Lichtkanalsystem LED Lichtlinie- Sonderlänge Zirka 4,62m**
L1-Lichtkanalsystem LED Lichtlinie- Sonderlänge, unbegrenzte Länge möglich, einschl. systembedingten Zubehör, wie Befestigungsmittel, Abdeckungen, Endkappen o. glw., anreihbar mit Durchverdrahtungssatz/Stecker

Lichtfarbe: 2700 K bis 5000 K (ansteuerbar oder Einzelfarbe), CRI > 80
Leuchtenoutput: bis zu 5375 lm/m
Dimmbarkeit: DALI dimmbar
Treiber: Integriert
Spannungsversorgung: 230 V/50 Hz
Schutzart: IP 20
Schutzklasse: I

Breite: 100 mm
Höhe: 73 mm
Sonderlänge nach Deckenspiegel Architekt und Abgleich mit Aufmaß vor Ort
Oberfläche: Aluminium eloxiert

Hersteller und Typ 'Durlum, OMEGA 100 Lichtkanalsystem ǀ Leuchteneinsatz SHELLY 90 Wallwasher- Sonderlänge' oder gleichwertig,

Hersteller und Typ '....................................................' vom Bieter einzutragen

- Kalkulationslängen als Zirka-Ansatz- hier 4,62m
Menge: 2,000 St

**3.3.20 L1-Lichtkanalsystem LED Lichtlinie- Sonderlänge Zirka 4,68m**
L1-Lichtkanalsystem LED Lichtlinie- Sonderlänge, unbegrenzte Länge möglich, einschl. systembedingten Zubehör, wie Befestigungsmittel, Abdeckungen, Endkappen o. glw., anreihbar mit Durchverdrahtungssatz/Stecker

Lichtfarbe: 2700 K bis 5000 K (ansteuerbar oder Einzelfarbe), CRI > 80
Leuchtenoutput: bis zu 5375 lm/m
Dimmbarkeit: DALI dimmbar
Treiber: Integriert
Spannungsversorgung: 230 V/50 Hz
Schutzart: IP 20
Schutzklasse: I

Breite: 100 mm
Höhe: 73 mm
Sonderlänge nach Deckenspiegel Architekt und Abgleich mit Aufmaß vor Ort
Oberfläche: Aluminium eloxiert

Hersteller und Typ
'Durlum, OMEGA 100 Lichtkanalsystem ǀ Leuchteneinsatz SHELLY 90 Wallwasher- Sonderlänge'

oder gleichwertig,
Hersteller und Typ '....................................................' vom Bieter einzutragen

- Kalkulationslängen als Zirka-Ansatz- hier 4,68m
Menge: 2,000 St

**3.3.30 L1-Lichtkanalsystem LED Lichtlinie- Sonderlänge Zirka 8,25m**
L1-Lichtkanalsystem LED Lichtlinie- Sonderlänge, unbegrenzte Länge möglich, einschl. systembedingten Zubehör, wie Befestigungsmittel, Abdeckungen, Endkappen o. glw., anreihbar mit Durchverdrahtungssatz/Stecker

Lichtfarbe: 2700 K bis 5000 K (ansteuerbar oder Einzelfarbe), CRI > 80
Leuchtenoutput: bis zu 5375 lm/m
Dimmbarkeit: DALI dimmbar
Treiber: Integriert
Spannungsversorgung: 230 V/50 Hz
Schutzart: IP 20
Schutzklasse: I

Breite: 100 mm
Höhe: 73 mm
Sonderlänge nach Deckenspiegel Architekt und Abgleich mit Aufmaß vor Ort
Oberfläche: Aluminium eloxiert

Hersteller und Typ
'Durlum, OMEGA 100 Lichtkanalsystem ǀ Leuchteneinsatz SHELLY 90 Wallwasher- Sonderlänge'

oder gleichwertig,
Hersteller und Typ '....................................................' vom Bieter einzutragen

- Kalkulationslängen als Zirka-Ansatz- hier 8,25m
Menge: 2,000 St

**3.3.40 L1-Musteraufbau - Sonderlänge Zirka 4,62m**
*** Pauschalposition
Musteraufbau einer Länge Zirka 4,62m, als Abstimmungsgrundlage mit den Beteiligten, betriebsfertig mit Leitung flexibel bis 15m und Schukosteckdose, als Bemusterung vor Freigabe Ausführung
Menge: 1,000 psch

**3.3.50 L2 Decken-Einbauleuchte LED rund**
L2 Decken-Einbauleuchte LED rund, 2 x 3 x 6 W, 3 000 K, 2 550 lm

Durchmesser: 155 mm
Höhe: min. 125 mm
Deckenausschnitt: Ø 145 mm

- Aluminium matt

Lichtfarbe: 2700 - 5000K, CRI > 85
LED-Output: 1170 lm (2700K) / 1470 lm (5000K)
Lichtverteilung: 2x35°
Dimmbarkeit: DALI dimmbar
Treiber: Extern im Deckenhohlraum (2x)
Spannungsversorgung:  2x700mA CC
IP 20
Schutzklasse I

Hersteller und Typ
'Durlum,  Punteo-P155 PUN P155-036 W3-01'

oder gleichwertig,
Hersteller und Typ '....................................................' vom Bieter einzutragen
Menge: 28,000 St

**3.3.60 L2-Musteraufbau**
*** Pauschalposition
Musteraufbau als Abstimmungsgrundlage mit den Beteiligten, betriebsfertig mit Leitung flexibel bis 15m und Schukosteckdose, als Bemusterung vor Freigabe Ausführung
Menge: 1,000 psch

### Bereich 4 Dokumentation

#### Abschnitt 4.1 Dokumentation

**4.1.10 Dokumentation**
*** Pauschalposition
Dokumentation nach DRL

Dokumentation unter Zugrundelegung der allgemeinen Anhangs „Kennzeichnungs-, Strukturierungs- und CAD- Vorgaben“ und des gewerkespezifischen Anhangs „Inhalt und Umfang der Dokumentationsunterlagen - Kostengruppe 300ff allgemein“ bzw. des gewerkespezifischen Anhangs „Technische Bauteile Gebäude für wartungs- und instandhaltungsrelevante technische Anlagen- und Bauteile der Hochbaugewerke“.

Die Anforderungen an die vom AN zu erstellende Dokumentation zu Art und Umfang der Kennzeichnung, zur Anwendung des AKS sowie zu CAD-  Vorgaben werden nach Auftragserteilung entsprechend der Kapitel 1, 2 und 3 und den zugehörigen Anhängen und Formatvorlagen in Kapitel 6 der Dokumentationsrichtlinie 02/2008 *1) des BBR konkretisiert.

Die vollständige Dokumentationsrichtlinie kann im Internet unter „www.bbr.bund.de“ im Menü unter Service / Baufachliche Regelungen / Dokumentationsrichtlinie des BBR / DRL 02/2008 eingesehen und als PDF-Datei heruntergeladen werden.

Umfang und Format:

Sämtliche Zeichnungen und Unterlagen sind in Papierform farbig 3-fach sowie 3-fach als PDF-Datei (auf CD bzw. USB-Stick)  zu übergeben. Unterlagen, die vom AN selbst erstellt wurden, sind zusätzlich in einem Austauschformat (z. B. dwg/dxf, xlsx, docx) zu übergeben.

Der Dokumentationsschein ist zu verwenden.

Die Dokumentation ist parallel zur Ausführung der Bauleistung zu erstellen und fortzuschreiben.

Bis spätestens 30 Tage vor (Teil-) Abnahme der Bauleistung ist die Bestandsdokumentation komplett vom Auftragnehmer an den Auftraggeber zur Prüfung zu übergeben. Ggf. sind die Unterlagen gemäß Prüfanmerkungen zu überarbeiten und erneut zur Prüfung vorzulegen.

Die Unterlagen zur Abnahme gemäß den gewerkespezifischen Anhängen Hochbau sind spätestens am Tag der Abnahme zu übergeben.

Für fertiggestellte Bauteile/-bereiche, die in Nutzung/ Betrieb genommen werden können, hat der Auftragnehmer 10 Tage nach Aufforderung durch den Auftraggeber diesen Teil der Dokumentation zu übergeben.

Hinweis:
Diese Position beinhaltet auch Grund- und Nebenleistungen nach der VOB/ Teil C, die bei der Bildung des EP entsprechend zu berücksichtigen sind.

*1) Es ist die jeweils aktuell gültige Version der DRL anzuwenden.
Menge: 1,000 psch

### Bereich 5 Stundenlohnarbeiten

#### Abschnitt 5.1 Stundenlohnarbeiten

**5.1.10 Facharbeiter/-in sämtliche Kosten/Zuschläge**
STLB-Bau 2023-10 091
Stundenlohnarbeiten durch Facharbeiter/-in
der Verrechnungssatz für die jeweilige Arbeitskraft umfasst sämtliche Aufwendungen wie Lohn- und Gehaltskosten, Lohn- und Gehaltsnebenkosten, Zuschläge, lohngebundene und lohnabhängige Kosten, sonstige Sozialkosten, Gemeinkosten, Wagnis und Gewinn.
Menge: 10,000 h
Leistungsbereichkatalog: 091
DIN276_18: 399

**5.1.20 Bauhelfer/-in sämtliche Kosten/Zuschläge**
STLB-Bau 2023-10 091
Stundenlohnarbeiten durch Bauhelfer/-in
der Verrechnungssatz für die jeweilige Arbeitskraft umfasst sämtliche Aufwendungen wie Lohn- und Gehaltskosten, Lohn- und Gehaltsnebenkosten, Zuschläge, lohngebundene und lohnabhängige Kosten, sonstige Sozialkosten, Gemeinkosten, Wagnis und Gewinn.
Menge: 5,000 h
Leistungsbereichkatalog: 091
DIN276_18: 399
